# Stadt Essen - Interim Leibniz-Gymnasium
Angebotsaufforderung (GAEB DA XML 3.1, DA83)
Projekt: 2025_001
Währung: EUR
Vergabeart: Beschränkte Ausschreibung
Erstellt mit: GXML Toolbox V3.13 R20101116, ORCA AVA 2012 - Professional Edition 18.01.05, 29.10.2025

## Vorbemerkung
Es gelten die in der Funktionalen Leistungsbeschreibung (FLB) formulierten Ausführungsbeschreibungen und Bedingungen

## 00 Preisabfrage FLB

### Titel 01 Bau-, Planungs- und Wartungspositionen

**01.1 Planungsleistungen**
Werk- und Detailplanung, Detailterminplanung, alle zur behördlichen Abnahme des Bauvorhabens nach Fertigstellung sowie alle für die Ausführung erforderlichen Fachplanungs-, Sachverständigen- und Gutachterleistungen
Menge: 1,000 St

**01.2 Bauleistungen**
Errichtung Raumzellengebäude / Modulgebäude, Baustelleneinrichtung, Gründung / Fundamente, Treppenanlage, Herstellung der Ver- und Entsorgung, Fertigstellungspflege Dachbegrünung. Herstellung, Anlieferung und schlüsselfertige Aufstellung inkl. Gebäudeaußen- und -innenreinigung
Menge: 1,000 St

**01.3 Stundenlohnarbeiten**
Stundenlohnarbeiten für Unvorhergesehenes usw. Die Stundenlohnarbeiten dürfen nur auf besondere Anweisung der Bauleitung ausgeführt werden. Generell müssen die Stundenlohnarbeiten vor der Ausführung der eventuell erforderlichen Arbeiten dem Auftraggeber angezeigt werden. Stundennachweise sind der Bauleitung, für jeden Tag separat aufgeführt, zur Bestätigung / Abzeichnung innerhalb von 3 Werktagen vorzulegen. Abgerechnet werden nur durch die Bauleitung freigegebene/ abgezeichnete Stundenzettel
Menge: 50,000 Std

**01.4 Entwicklungspflege Dachbegrünung**
Für die Dauer des Gewährleistungszeitraums für Begrünung und Vegetationsschicht: Abgestorbene Pflanzenteile, Fremdbewuchs und Wildkräuter entfernen und entsorgen, kahle Stellen nachsäen, Laub von gesamter Dachfläche entfernen und entsorgen, 2 Pflegedurchgänge / Jahr:
4 Stck. (entspr. 2 Jahre à 2 Durchgänge)
Menge: 4,000 St

**01.5 Gebäudewartung**
Jährliche Wartung der technischen Anlagen, der Sicherheitseinrichtungen sowie aller beweglichen Bauteile, inkl. An- / Abfahrt, Wartungszubehör, -kleinteile und -verbrauchs-materialien, inkl. Dachbegehung, innerhalb des Gewährleistungszeitraums nach VOB: 4 Stck. (entspr. 4 Jahre)
Menge: 4,000 St

### Titel 02 Ausstattung Naturwissenschaftsraum und Sammlung

#### Unbenannt 02.01 Labortechnische Anlagen / NW- Räume OG

*Hinweis: NW - Raum OG*

*Hinweis: Medienversorgung bestehend aus:*

**02.01.1 Anschlussschrank**
Anschlussschrank
Unten: Leerschrank
Mitte: Multimediafach mit Elektro-, Multimedia-
Anschlüssen, Medienkanal mit 4 Medienpanels und
Steuerelementen Oben: Elektro-Unterverteilung
Aufsatzschrank: EDV-Switch

1 St. Korpus mit Verteilergehäuse 1200 mm vormontiert,
L x B x H = 1118 x 907 x 140 mm,
1 St. Hochschrank  für Anschlussschrank HD01-01
Dekor Weiß ähnlich RAL 9010,
B x H x T = 1200 x 2090 x 550mm, Schließung: Einzel 01
1 St. Aufsatzschrank für Anschlussschrank, geteilte
Frontblende, HD01-01
Dekor Weiß ähnlich RAL 9010,
B x H x T = 1200 x 610 x 550 mm, Schließung: ohne

1 St. Sanitärausstattung bestehend aus je 1 St.:
- Gas Sicherheitstechnik abgesichert für Lehrer,
Schüler und Abzug mit regelmäßiger, vollautomatischer
Prüfung der Installationen, Doppelmagnetventil VCL mit
Geschlossenheitskontrolle, Einzelmagnetvenil VAL mit
Geschlossenheitskontrolle, Laborsteuerung LCU für
Ventile
- Druckminderer für Gasflasche

1 St. Panel in Standardausführung bestehend aus:
- Grundausstattung mit Notaus 1-polig beleuchtet,
Schlüssel taster, Drucktaster rot und Leuchtmelder Grün
230

1 St. Elektroausstattung Lehrer und Schüler
mit je Doppeldrucktaster 230

1 St. Gasausstattung Lehrer mit Displayanzeige
Große GST- Dichtheitsprüfung, Doppeldrucktaster 18-30,
Drucktaster weiß 18-30

1 St. Gasausstattung Schüler, Doppeldrucktaster 18-30
Medienlift Gruppen bestehend aus:
 3 St. Auf/Ab- Taster

1 St. Medienlift Gruppen bestehend aus:
- 3 St. Auf / Ab - Taster

1 St. Elektroverteilung bestehend aus:

Grundausstattung  Hauptschalter
- 1 St. Lasttrennschalter 4-polig 63A ABB SD204/63
- 3 St. SA, 1-pol. B16A für Steckdosenstromkreise
  DLE 3,5kW ABB S 201-B 16A
- 1 St. SA, 1-pol. B6A für FAZ, für Magnetventil
  ABB S 201B 6A
- 1 St. RCD-Schutzschalter 4-pol. A, ABB F204A-40/30mA
- 1 St. RCD-Schutzschalter 4-pol. B, ABB F204B-40/0,03
- 1 St. Unterspannungsauslöser, ABB S2C-UA 230V
- 1 St. Einbauschütz ABB ESB 40-40N-06
- 2 St. Hilfsschalter ABB S2C-S/H6R
- 1 St. Überspannungsschutz, Phönix,
  VAL-SEC-T2-3S-350-FM
- 1 St. Potentialausgleichsschiene 6/10qmm inklusiv
  Befestigungsmaterial für Hauptschalter
- 1 St. Zuleitung Kabelbaum Grundausstattung

Ausstattung Lehrer
- 1 St. SA, 1-pol. B16A für Steckdosenstromkreise
  DLE 3,5kW ABB S 201-B 16A
- 1 St. Installationsrelais ABB ESB25-22N-06
- 1 St. Zuleitung Kabelbaum Gas motorisch abschwenkbar

Ausstattung Schüler
- 8 St. SA, 1-pol. B16A für Steckdosenstromkreise
  DLE 3,5kW ABB S 201-B 16A
- 1 St. Einbauschütz ABB ESB 40-40N-06
- 1 St. Zuleitung Kabelbaum Schüler 2-8 Gruppen

Steuerung Gas Lehrer
- 1 St SA, 1-pol. B6A für FAZ, für Magnetventil
  ABB S 201- B 6A
- 1 St. Installationsrelais ABB ESB25-22N-06

Steuerung Gas Schüler
- 1 St. Installationsrelais ABB ESB25-22N-06

Digestorium Lehrer
- 1 St. SA, 1-pol. B16A für Steckdosenstromkreise
  DLE 3,5kW ABB S 201-B 16A
- 1 St. SA, 1-pol. B6A für FAZ, für Magnetventil
  ABB S 201B 6A
- 1 St. Zuleitung Kabelbaum Digestorium Lehrer

Multimedia Absicherung
- 3 St. SA, 1-pol. B16A für Steckdosenstromkreise
  DLE 3,5kW ABB S 201-B 16A
- 1 St. Zuleitung Kabelbaum Multimedia

Gruppensteuerung Auf / Ab Medienlift
- 1 St SA, 1-pol. B6A für FAZ, für Magnetventil
  ABB S 201- B 6A
- 2 St. LOGO 12/24RC mit Display, für NAWIS Steuerung
- 2 St. Relaisbaustein, SNO4003K AC/DC 24V 50-60 HZ
- 1 St. ABB CP-D24/1.3 Netzteil für Logosteuerung NAWIS
  100 - 240VAC_24VDC/1.3A
- 1 St. Zuleitung Kabelbaum Auf / Ab elektromotorisch
  abschwenkbare Bedieneinheit 3 mit Zuleitung
  Kabelbaum Auf / Ab Medienlift 3

Sicherheit
- 1 St. SA, 1-pol. C20A für SVG ABB S 201-C 20A

Richtfabrikat: Hohenloher
oder gleichwertig

angebotenes Fabrikat/Typ: '....................'
einschl. Dicht- und Befestigungsmaterial
komplett liefern und montieren
Menge: 1,000 St

**02.01.2 Propangasflasche mit Füllung**
Propangasflasche mit Füllung
Ausführung Stahl, Olivgrau inkl. Ventilschutzkappe aus
Stahl
(rot), Füllmenge 5 kg,
Durchmesser = 229 mm, Höhe = 485 mm
Gefahrstoff F+

angebotenes Fabrikat/Typ: '....................'
einschl. Dicht- und Befestigungsmaterial
komplett liefern und montieren
Menge: 1,000 St

**02.01.3 Medienleitung**
Medienleitungen
Medienverbindung zwischen Entnahmestelle Lehrer
und Anschlusszelle / Anschlussschrank im
Deckensystem verbaut,
Leitungslänge 5m:
- 1x Netzwerkkabel Cat6 für HDMI
- 1x Netzwerkkabel Cat6 für USB (Touch)
- 1x Netzwerkkabel Cat6 für Daten
 - 1x VGA Leitung
- 1x Cinchleitung 2-pol.

Medienverbindung zwischen Anschlussschrank /
Anschlusszelle und Boardanlage/Beamer/Display
Nachfolgende vorkonfektionierte Leitungen
(Stecker/Stecker) werden gemäß Installationsplan in
Aufputz-Kabelkanal verlegt, Leitungslänge 5m:
- 1x Aufputzkanal 40/60mm 6 Meter
- 1x Netzwerkkabel Cat6 für HDMI
- 1x Netzwerkkabel Cat6 für USB (Touch)
- 1x VGA Leitung - 1x Chinchleitung 2-pol.

Die dafür notwendigen Adapter
(ausschließlich Extender) sind in unserem Lieferumfang
enthalten. Montage erfolgt durch Auftragnehmer

angebotenes Fabrikat/Typ: '....................'
einschl. Dicht- und Befestigungsmaterial
komplett liefern und montieren
Menge: 1,000 St

**02.01.4 Montagematerial**
Montagematerial
enthält die Basiskonstruktion zur Montage der
Medienversorgung an der Raumdecke

best. aus:

- 18 St. Deckenabhängungen bestehend aus
  Gewindestangen M10, Versteifungsprofilen
  aus stranggepresstem Aluminium
pulverbeschichtet
  (je nach Deckentyp und Abhängehöhe),
  inkl. aller notwendigen Kleinteile.
-  1 St. Versteifungsprofil gepulvert in ME01-03
lichtgrau
- 36 St. verz. C-Profilschienen 42 mm mit Befestigungskomponenten zur Befestigung an Decken oder
  Stahlträgern.

Hinweis:
Zur Vormontage der Einrichtungen unterhalb der Decke
muss der Installationsbereich frei und offen sein.

angebotenes Fabrikat/Typ: '....................'
einschl. Dicht- und Befestigungsmaterial
komplett liefern und montieren
Menge: 1,000 St

**02.01.5 Deckenversorgungssystem**
Deckenversorgungssystem
bestehend aus folgenden Komponenten zur Versorgung
der jeweiligen Bereiche bestehend aus:

Medienlift Lehrer
- 1 St. Entnahmestelle elektromotorisch abschwenkbar
  Medienlift mit integierter
Not-Aus-Abschaltung,
  Montage am Deckenversorgungssystem.
- 1 St. Terminal elektromotorisch abschwenkbar,
  horizontal um 40° drehbar

Elektro Einbauten
- 1 St. Kombibuchse 1x4 Wahlpole
- 1 St. Datendoppeldose RJ45, 50mm,
  inkl. Datenleitung bis Consolidationpoint
- 3 St. Steckdose lichtgrau 230V, 16A
  (bis zu 6 Steckdosen 1xSA)
-1 St. HDMI-Buchse
-1 St. Notaus 1-Polig
- 1 St. USB-Doppellade-Buchse,
  Typ A Ladestrom 3A, je Buchse

Medienlift Sanitär
- 2 St. Flüssiggas Einzelarmatur

Medienlift Schüler
-1 St. Entnahmestelle elektromotorisch abschwenkbar,
  Medienlift mit integierter
Not-Aus-Abschaltung,
  Montage am Deckenversorgungssystem
- 1St. Terminal elektromotorisch abschwenkbar,
  horizontal um 40° drehbar

Elektro Einbauten
- 4 St. Steckdose lichtgrau 230V, 16A
  (bis zu 6 Steckdosen 1xSA)
- 2 St. 4 Wahlpole und 1 Erdungsbuches
- 2 St. USB-Doppellade-Buchse,
  Typ A Ladestrom 3A, je Buchse

Medienlift Sanitär
- 2 St. Flüssiggas Doppelarmatur

Konsolen
-1 St. Wandkonsole RWuDAS
  Kanal lotrecht zur Wand,
  Öffnung nach unten in Anschlussschrank/-zelle

Kanalstücke
- 26 m  Deckenkanal 160/115mm (B/H),
  ME01-03 lichtgrau RAL 7035
- 27 St. Kanalverbinder
-  2 St.  Kanalabschluss-Deckel
-  2 St.  Eckverbinder stufig
-  1 St.  X-Verbinder stufig

Zubehör
-  1 St.  Transportgestell Medienlift

angebotenes Fabrikat/Typ: '....................'
einschl. Dicht- und Befestigungsmaterial
komplett liefern und montieren
Menge: 1,000 St

*Hinweis: Lehrerarbeitsplatz*
Lehrerarbeitsplatz
bestehend aus:

**02.01.6 Experimentiertisch**
Experimentiertisch
bestehend aus:

- 1 St. Verbinder Set zur Verbindung der
  Querzarge mit der Längszarge, Extisch
- 4 St.  Lenkrolle als Fußausführung, 2 feststellbar
- 1 St.  Ansatztisch mit Tischplatte, AP02_03 Ceradur
Weiß
  PUR_Wulst, Abmessung: 1800 x 750 x 30 mm
- 1 St.  Ablageboden 1800 / 750 mm
- 1 St.  Seitenteil LT -  T= 75 0x H= 900 mm
  ME01_15 Weißaluminium gepulver
  T x H x B: 722 x 749 x 25mm
- 1 St.  Längszarge 1580 mm Anthrazit Tischbreite 1800
mm
- 1 St.  Unterbau, Position: links
- 1 St.  Schrank aufgesetzt, U1 1FT li, Dekor Weiß,
  B x H x T = 600 x 750 x 550 mm,
  1 Fachboden ausziehbar, Tür Links,
  Schließung: Einzel 01
- 1 St.  Unterbau, Position: rechts
- 1 St.  Schrank aufgesetzt, U1 3SK, Dekor Weiß,
  B x H x T = 600 x 750 x 550mm,
  Schließung: Zentral 01

Richtfabrikat: Hohenloher
oder gleichwertig

angebotenes Fabrikat/Typ: '....................'
einschl. Dicht- und Befestigungsmaterial
komplett liefern und montieren
Menge: 1,000 St

**02.01.7 Mobile Splitterschutzwand**
Mobile Splitterschutzwand
Splitterschutzwand, Korpus aus beschichteter
Spanplatte, versenkbares Sicherheitsglas,
4 Lenkrollen, davon 2 feststellbar
Frontfarbe: Weiß
B / H / T = 1026 / 895-1338/ 380 mm

Richtfabrikat: Hohenloher
oder gleichwertig

angebotenes Fabrikat/Typ: '....................'
einschl. Dicht- und Befestigungsmaterial
komplett liefern und montieren
Menge: 1,000 St

**02.01.8 Stromversorgungsgerät**
Stromversorgungsgerät
SVG fahrbar 230V,
SK1_30V, 40A,
SK2_2-12V, 10 A,
High Budget Physik,

Richtfabrikat: Hohenloher
oder gleichwertig

angebotenes Fabrikat/Typ: '....................'
einschl. Dicht- und Befestigungsmaterial
komplett liefern und montieren
Menge: 1,000 St

**02.01.9 Lehrerstuhl**
Lehrerstuhl
Drehstuhl, stufenlos höhenverstellbar mit
Gasdruckfeder, Fußkreuz 617 mm
ME01-15 Weißaluminium RAL 9006
Sitzhöhe 400 - 530 mm
Hublänge 130
Fußausführung mit Lenkrollen
Sitzschale Kunststoff,Größe 5/6
KU01-08 Anthrazit ähnlich RAL 7016

Richtfabrikat: Hohenloher
oder gleichwertig

angebotenes Fabrikat/Typ: '....................'
einschl. Dicht- und Befestigungsmaterial
komplett liefern und montieren
Menge: 1,000 St

*Hinweis: Digestorium*
Digestorium
bestehend aus:

**02.01.10 Mobiler Abzug**
Mobiler Abzug
Digestorium mit Rundum-Verglasung aus Sicherheitsglas,
Abzugsfunktionsanzeige FAZ,
Maße: 1060 / 1975 / 835 mm (B/H/T),
Arbeitsplatte:
Steinzeug-Verbundplatte mit Polypropylen- Wulstrand,

Gewicht: ca. 180 kg, Anschlusswert: 230 V,
Arbeitshöhe: 900 mm, 2 x Steckdosen 230 V,
Abluft: Abluftstutzen 2 x Ø 90 mm,
Planungsempfehlung: min. 350 m3/h
Ausführung mit Gasanschluss ohne Wasser,
mit Hosenstück für Abluft
inkl. Schließeinheit Rollladen für Abzüge
AeroEM / ES,Schließeinheit + Schließblech.

weiteres inkludiertes Zubehör für 1 St. Wandanschluss:
- 1 St.  wandmontiertes Abluftsystem für mobilen
  Demonstrationsabzug AeroEm,
  Abluftstutzen: 2 x Ø 90 mm
  Panelbestückung: Standard
- 1 St. Panel
- 2 St. Steckdose lichtgrau
- 1 St. Wahlschalter
- 3 St. Blindplatte 50
- 1 St. Sanitär / Sanitärzargemit Gasarmatur Flüssiggas

Richtfabrikat: Hohenloher
Typ:AeroEM
oder gleichwertig

angebotenes Fabrikat/Typ: '....................'
einschl. Dicht- und Befestigungsmaterial
komplett liefern und montieren
Menge: 1,000 St

*Hinweis: Schülerarbeitsplatz*
Schülerarbeitsplatz
bestehend aus:

**02.01.11 Übungstisch**
Übungstisch
bestehend aus:

- 1 St. Tischplatte AP02-03 Ceradur Weiß PUR-Wulst
  L x B x H = 1200 x 600 x 30 mm
- 1 St. Seitenteilset Funktionstisch,
  Rastertiefe 600,Rasterhöhe 800,ME01-15
- 1 St.  Längszarge, Tischbreite 1200 mm, ME01-08
  Anthrazit ähnlich RAL 7016,
- 1 St.  Längszarge, Anthrazit,Tischbreite 1200 mm
- 1 St.  Fußausführung mit  4x TPE-Gleiter
- 1 St.  Unterbaumodul, Position: links mit
Stahlkorbablage
- 1 St.  Unterbaumodul, Position: rechts mit
Stahlkorbablage

Richtfabrikat: Hohenloher
oder gleichwertig

angebotenes Fabrikat/Typ: '....................'
einschl. Dicht- und Befestigungsmaterial
komplett liefern und montieren
Menge: 16,000 St

**02.01.12 Schülerstuhl**
Schülerstuhl
Drehstuhl, stufenlos höhenverstellbar mit
Gasdruckfeder, Fußkreuz 490 mm
ME01-15 Weißaluminium RAL 9006
Sitzhöhe 400 - 530 mm
Hublänge 130
Fußausführung mit Kunsstoffgleiter
Sitzschale Kunststoff,Größe 5/6
KU01-08 Anthrazit ähnlich RAL 7016

Richtfabrikat: Hohenloher
oder gleichwertig

angebotenes Fabrikat/Typ: '....................'
einschl. Dicht- und Befestigungsmaterial
komplett liefern und montieren
Menge: 32,000 St

*Hinweis: Laborspülenzeile (Flurwand)*
Laborspülenzeile (Flurwand)
bestehend aus:

**02.01.13 Spüle 211_1**
Spüle 211_1
bestehend aus:

- 1 St. Spülentischplatte Ceradur 900 675,
  mit ANU Einbaubecken rechts
  Abmessung: 595/250/445 mm,
  1x Bohrung rechts
- 1 St.  Spülen-Unterschrank mit 2 Flügeltüren
  links-rechts angeschlagen, HD01-01 Dekor
Weiß,
  B x H x T = 900 x 870 x 550 mm,
  Schließung: Einzel 01,
- 1 St.  Verstärkung für Spülenunterbau 900 mm,
- 1 St.  Einhebel- Mischbatterie mit Perlator
- 1 St.  Augendusche 1 Kopf
- 1 St.  Geruchsverschluss für bis zu 2x
Geräteanschlüssen

Richtfabrikat: Hohenloher
oder gleichwertig

angebotenes Fabrikat/Typ: '....................'
einschl. Dicht- und Befestigungsmaterial
komplett liefern und montieren
Menge: 1,000 St

**02.01.14 Spüle 211_2**
Spüle 211_2
bestehend aus:

- 1 St. Spülentischplatte Ceradur 900 675,
  mit Einbaubecken links
  Abmessung: 595/250/445 mm,
  1x Bohrung links + rechts
- 1 St.  Spülen-Unterschrank mit 2 Flügeltüren
  links-rechts angeschlagen, HD01-01 Dekor
Weiß,
  B x H x T = 900 x 870 x 550 mm,
  Schließung: Einzel 01,
- 1 St.  Verstärkung für Spülenunterbau 900 mm,
- 1 St.  Einhebel- Mischbatterie mit Perlator
- 1 St.  Geruchsverschluss für bis zu 2x
Geräteanschlüssen
- 1 St.  Seitenblende weiß, Tiefe 675 mm

Richtfabrikat: Hohenloher
oder gleichwertig

angebotenes Fabrikat/Typ: '....................'
einschl. Dicht- und Befestigungsmaterial
komplett liefern und montieren
Menge: 1,000 St

**02.01.15 Spritzschutzblende 600 / 1182 mm**
Spritzschutzblende 600 / 1182 mm
Spritzschutz zur Wand- oder Schrankmontage
Blende aus 5 mm Phenolharz Vollkern Weiß
B / H = 600 / 1182 mm

Richtfabrikat: Hohenloher
oder gleichwertig

angebotenes Fabrikat/Typ: '....................'
einschl. Dicht- und Befestigungsmaterial
komplett liefern und montieren
Menge: 1,000 St

**02.01.16 Spritzschutzblende 900 / 1182 mm**
Spritzschutzblende 900 / 1182 mm
Spritzschutz zur Wand- oder Schrankmontage
Blende aus 5 mm Phenolharz Vollkern Weiß
B / H = 900 / 1182 mm

Richtfabrikat: Hohenloher
oder gleichwertig

angebotenes Fabrikat/Typ: '....................'
einschl. Dicht- und Befestigungsmaterial
komplett liefern und montieren
Menge: 2,000 St

**02.01.17 Abtropfgestell**
Abtropfgestell
aus Stahldraht, 37 Stäbe, 11 Bügel

Richtfabrikat: Hohenloher
oder gleichwertig

angebotenes Fabrikat/Typ: '....................'
einschl. Dicht- und Befestigungsmaterial
komplett liefern und montieren
Menge: 2,000 St

**02.01.18 Unterschrank**
Unterschrank
Korpusfarbe Weiß
Ausführung für Tischhöhe 900 mm
Abmessungen: 1200 / 870 / 550 mm (B/H/T)
Tür voll links/rechts, gleichschließend Nr. 01
2 Fachböden ausziehbar

Richtfabrikat: Hohenloher
oder gleichwertig

angebotenes Fabrikat/Typ: '....................'
einschl. Dicht- und Befestigungsmaterial
komplett liefern und montieren
Menge: 2,000 St

**02.01.19 Spüle 211_3**
Spüle 211_3
bestehend aus:

- 1 St. Spülentischplatte Ceradur 900 675,
  mit ANU Einbaubecken rechts
  Abmessung: 595/250/445 mm,
  1x Bohrung links + rechts
- 1 St.  Spülen-Unterschrank mit 2 Flügeltüren
  links-rechts angeschlagen, HD01-01 Dekor
Weiß,
  B x H x T = 900 x 870 x 550 mm,
  Schließung: Einzel 01,
- 1 St.  Verstärkung für Spülenunterbau 900 mm,
- 1 St.  Einhebel- Mischbatterie mit Perlator
- 1 St.  Augendusche 1 Kopf
- 1 St.  Geruchsverschluss für bis zu 2x
Geräteanschlüssen

Richtfabrikat: Hohenloher
oder gleichwertig

angebotenes Fabrikat/Typ: '....................'
einschl. Dicht- und Befestigungsmaterial
komplett liefern und montieren
Menge: 1,000 St

**02.01.20 Spüle 211_4**
Spüle 211_4
bestehend aus:

- 1 St. Spülentischplatte Ceradur 900 675,
  mit Einbaubecken links
  Abmessung: 595/250/445 mm,
  1x Bohrung links
- 1 St.  Spülen-Unterschrank mit 2 Flügeltüren
  rechts angeschlagen, HD01-01 Dekor Weiß,
  B x H x T = 900 x 870 x 550 mm,
  Schließung: Einzel 01,
- 1 St.  Verstärkung für Spülenunterbau 900 mm,
- 1 St.  Einhebel- Mischbatterie mit Perlator
- 1 St.  Geruchsverschluss für bis zu 2x
Geräteanschlüssen
- 1 St.  Seitenblende weiß, Tiefe 675 mm

Richtfabrikat: Hohenloher
oder gleichwertig

angebotenes Fabrikat/Typ: '....................'
einschl. Dicht- und Befestigungsmaterial
komplett liefern und montieren
Menge: 1,000 St

**02.01.21 Spritzschutzblende 900 / 1182 mm**
Spritzschutzblende 900 / 1182 mm
Spritzschutz zur Wand- oder Schrankmontage
Blende aus 5 mm Phenolharz Vollkern Weiß
B / H = 900 / 1182 mm

Richtfabrikat: Hohenloher
oder gleichwertig

angebotenes Fabrikat/Typ: '....................'
einschl. Dicht- und Befestigungsmaterial
komplett liefern und montieren
Menge: 2,000 St

**02.01.22 Spritzschutzblende 600 / 1182 mm**
Spritzschutzblende 600 / 1182 mm
Spritzschutz zur Wand- oder Schrankmontage
Blende aus 5 mm Phenolharz Vollkern Weiß
B / H = 600 / 1182 mm

Richtfabrikat: Hohenloher
oder gleichwertig

angebotenes Fabrikat/Typ: '....................'
einschl. Dicht- und Befestigungsmaterial
komplett liefern und montieren
Menge: 1,000 St

**02.01.23 Abtropfgestell**
Abtropfgestell
aus Stahldraht, 37 Stäbe, 11 Bügel

Richtfabrikat: Hohenloher
oder gleichwertig

angebotenes Fabrikat/Typ: '....................'
einschl. Dicht- und Befestigungsmaterial
komplett liefern und montieren
Menge: 2,000 St

**02.01.24 Medienkanal**
Medienkanal
Gesamtbreite: 2.400mm
best. aus:
Medienkanal 160 (2.384 mm)
Zarge Medienkanal 160 (2.384 mm)
Trennsteg (2.250 mm)

Zubehör inkludiert:.
- 1 St.  Abdeckung MK 160
- 2 St.  Eckhahn Flüssiggas
- 1 St.  Panel, Panelbestückung: Standard
- 1 St.  Doppeldrucktaster 230 Gas (Lehrer)
- 6 St.  Steckdose lichtgrau

Richtfabrikat: Hohenloher
oder gleichwertig

angebotenes Fabrikat/Typ: '....................'
einschl. Dicht- und Befestigungsmaterial
komplett liefern und montieren
Menge: 1,000 St

*Hinweis: Schrankwand (Rückseite Raum)*
Schrankwand (Rückseite Raum)
bestehend aus:

**02.01.25 Hochschrank 900 x 2090 x 550 mm**
Hochschrank 900 x 2090 x 550 mm
Innenausstattung Fachboden fest 4x
Frontausführung Tür teilverglast links
Schließung einzeln, gleichschließend Nr.01
Frontfarbe Weiß, Griff Bügelgriff Edelstahl

Breite  900 mm
Höhe 2090 mm
Tiefe  550 mm

Richtfabrikat: Hohenloher
oder gleichwertig

angebotenes Fabrikat/Typ: '....................'
einschl. Dicht- und Befestigungsmaterial
komplett liefern und montieren
Menge: 3,000 St

**02.01.26 Hochschrank 600 x 2090 x 550 mm**
Hochschrank 600 x 2090 x 550 mm
Innenausstattung Fachboden fest 4x
Frontausführung Tür teilverglast links
Schließung einzeln, gleichschließend Nr.01
Frontfarbe Weiß, Griff Bügelgriff Edelstahl

Breite  600 mm
Höhe 2090 mm
Tiefe  550 mm

Richtfabrikat: Hohenloher
oder gleichwertig

angebotenes Fabrikat/Typ: '....................'
einschl. Dicht- und Befestigungsmaterial
komplett liefern und montieren
Menge: 2,000 St

**02.01.27 Aufsatzschrank für Hochschrank 900 mm**
Aufsatzschrank für Hochschrank 900 mm
Ausführung:
900 / 610 / 550 mm (B/H/T)
Farbe: Weiß
Tür voll links, gleichschließend Nr. 01
1 Fachboden fest mit Einhängeschiene

Richtfabrikat: Hohenloher
oder gleichwertig

angebotenes Fabrikat/Typ: '....................'
einschl. Dicht- und Befestigungsmaterial
komplett liefern und montieren
Menge: 3,000 St

**02.01.28 Aufsatzschrank für Hochschrank 600 mm**
Aufsatzschrank für Hochschrank 600 mm
Ausführung:
600 / 610 / 550 mm (B/H/T)
Farbe: Weiß
Tür voll links, gleichschließend Nr. 01
1 Fachboden fest mit Einhängeschiene

Richtfabrikat: Hohenloher
oder gleichwertig

angebotenes Fabrikat/Typ: '....................'
einschl. Dicht- und Befestigungsmaterial
komplett liefern und montieren
Menge: 2,000 St

**02.01.29 Anlegeleiter**
Anlegeleiter
mit 2 Paar Einhängehaken,
Material: Aluminium,
Belastbarkeit 150 kg,
Abmessung: B / H = 450 / 2330 mm

Richtfabrikat: Hohenloher
oder gleichwertig

angebotenes Fabrikat/Typ: '....................'
einschl. Dicht- und Befestigungsmaterial
komplett liefern und montieren
Menge: 1,000 St

**02.01.30 Parkschiene Anlegeleiter**
Parkschiene Anlegeleiter
zur Wandmontage.
Halterung zur Aufbewahrung der Anlegeleiter
mit Holzblende und 2 Bügelgriffen aus Edelstahl
zum Einhaken der Leiter

Richtfabrikat: Hohenloher
oder gleichwertig

angebotenes Fabrikat/Typ: '....................'
einschl. Dicht- und Befestigungsmaterial
komplett liefern und montieren
Menge: 1,000 St

*Hinweis: Sicherheitsausstattung*
Sicherheitsausstattung
bestehend aus:

**02.01.31 Erste Hilfe Schrank**
Erste-Hilfe-Schrank
aus Kunststoff weiß,
1 verschließbare Tür,
2 verstellbare Böden,
geräumige Türfächer, mit Füllung,
Inhalt nach DIN 13157
Abmessung: B / H / T = 315 / 430 / 150 mm

Richtfabrikat: Hohenloher
oder gleichwertig

angebotenes Fabrikat/Typ: '....................'
einschl. Dicht- und Befestigungsmaterial
komplett liefern und montieren
Menge: 1,000 St

**02.01.32 Löschdecken-Behälter mit Aufschrift**
Löschdecken-Behälter mit Aufschrift
Behälter mit Füllung,
1 Löschdecke nach DIN 1869,
1 Paar Hitzeschutz-Handschuhe KSA,
mit Drehverschluss,
Material:
Stahlblech kunststoffbeschichtet
RAL 3000 Feuerrot
Abmessung: B / H / T = 315 / 320 / 125 mm
Ausführung mit Aufschrift Löschdecke

Richtfabrikat: Hohenloher
oder gleichwertig

angebotenes Fabrikat/Typ: '....................'
einschl. Dicht- und Befestigungsmaterial
komplett liefern und montieren
Menge: 1,000 St

*Hinweis: Zusatzausstattung*
Zusatzausstattung
bestehend aus:

**02.01.33 Bunsenbrenner Propangas mit Haftfuß**
Bunsenbrenner Propangas mit Haftfuß
Gasbrenner mit Luftregulierung,
Nadelventil zur Gasregulierung,
Sparflamme innen,
entspricht DIN 30665,
max. Flammentemperatur 1000 °C
inkl. Haftfuß
Ausführung Gas Propangas,
Druckbereich 47,5-57,5 mbar,
Verbrauch 55 l/h

Richtfabrikat: Hohenloher
oder gleichwertig

angebotenes Fabrikat/Typ: '....................'
einschl. Dicht- und Befestigungsmaterial
komplett liefern und montieren
Menge: 17,000 St

**02.01.34 Sicherheits-Gasschlauch 1500 mm**
Sicherheits-Gasschlauch 1500 mm
Schlauch für Bunsen- und Teclubrenner,
innere Edelstahlstützspirale,
beiderseits verstärkte Endmuffen
für sichere Handhabung,
Farbe Rot Breite 1500 mm

Richtfabrikat: Hohenloher
oder gleichwertig

angebotenes Fabrikat/Typ: '....................'
einschl. Dicht- und Befestigungsmaterial
komplett liefern und montieren
Menge: 17,000 St

**02.01.35 Kabelschutzspirale blau**
Kabelschutzspirale blau
NAWIS Kabelschutzspirale blau, TK klein
Kabelschutzspirale für Medienleitungen mit
Befestigungsmöglichkeit am Medienlift/Funktionsschiene
Farbe blau
Ausführung Tischklemme klein (für System Combo)

Richtfabrikat: Hohenloher
oder gleichwertig

angebotenes Fabrikat/Typ: '....................'
einschl. Dicht- und Befestigungsmaterial
komplett liefern und montieren
Menge: 17,000 St

**02.01.36 Sicherheitsleitung 32 A schwarz 1500 mm**
Sicherheitsleitung 32 A schwarz 1500 mm
Wahlspannungskabel mit 4 mm-Stecker,
metallische Steckerteile sind durch eine
feststehende Kunststoffhülse
berührungssicher geschützt,
axiale Buchse zum Anschluss weiterer Kabel,
Dauerbelastbarkeit 32 A,
Leitungsquerschnitt 2,5 qmm,
Länge 1500 mm,
Farbe schwarz

Richtfabrikat: Hohenloher
oder gleichwertig

angebotenes Fabrikat/Typ: '....................'
einschl. Dicht- und Befestigungsmaterial
komplett liefern und montieren
Menge: 17,000 St

**02.01.37 Sicherheitsleitung 32 A grau 1500 mm**
Sicherheitsleitung 32 A grau 1500 mm
Wahlspannungskabel mit 4 mm-Stecker,
metallische Steckerteile sind durch eine
feststehende Kunststoffhülse
berührungssicher geschützt,
axiale Buchse zum Anschluss weiterer Kabel,
Dauerbelastbarkeit 32 A,
Leitungsquerschnitt 2,5 qmm,
Länge 1500 mm,
Farbe grau

Richtfabrikat: Hohenloher
oder gleichwertig

angebotenes Fabrikat/Typ: '....................'
einschl. Dicht- und Befestigungsmaterial
komplett liefern und montieren
Menge: 17,000 St

**02.01.38 Sicherheitsleitung 32 A blau 1500 mm**
Sicherheitsleitung 32 A blau 1500 mm
Wahlspannungskabel mit 4 mm-Stecker,
metallische Steckerteile sind durch eine
feststehende Kunststoffhülse
berührungssicher geschützt,
axiale Buchse zum Anschluss weiterer Kabel,
Dauerbelastbarkeit 32 A,
Leitungsquerschnitt 2,5 qmm,
Länge 1500 mm,
Farbe blau

Richtfabrikat: Hohenloher
oder gleichwertig

angebotenes Fabrikat/Typ: '....................'
einschl. Dicht- und Befestigungsmaterial
komplett liefern und montieren
Menge: 17,000 St

**02.01.39 Sicherheitsleitung 32 A rot 1500 mm**
Sicherheitsleitung 32 A rot 1500 mm
Wahlspannungskabel mit 4 mm-Stecker,
metallische Steckerteile sind durch eine
feststehende Kunststoffhülse
berührungssicher geschützt,
axiale Buchse zum Anschluss weiterer Kabel,
Dauerbelastbarkeit 32 A,
Leitungsquerschnitt 2,5 qmm,
Länge 1500 mm,
Farbe rot

Richtfabrikat: Hohenloher
oder gleichwertig

angebotenes Fabrikat/Typ: '....................'
einschl. Dicht- und Befestigungsmaterial
komplett liefern und montieren
Menge: 17,000 St

**02.01.40 Sicherheitsleitung 32 A grüngelb 1500 mm**
Sicherheitsleitung 32 A grüngelb 1500 mm
Wahlspannungskabel mit 4 mm-Stecker,
metallische Steckerteile sind durch eine
feststehende Kunststoffhülse
berührungssicher geschützt,
axiale Buchse zum Anschluss weiterer Kabel,
Dauerbelastbarkeit 32 A,
Leitungsquerschnitt 2,5 qmm,
Länge 1500 mm,
Farbe grüngelb

Richtfabrikat: Hohenloher
oder gleichwertig

angebotenes Fabrikat/Typ: '....................'
einschl. Dicht- und Befestigungsmaterial
komplett liefern und montieren
Menge: 17,000 St

*Hinweis: Sammlung OG*

*Hinweis: Schrankwand*
Schrankwand
bestehend aus

**02.01.41 Hochschrank 600 x 2090 x 550 mm**
Hochschrank 600 x 2090 x 550 mm
als Säure-Lauge-Schrank
Innenausstattung Fachboden fest 4x
Frontausführung Tür voll links
Schließung einzeln, gleichschließend Nr.01
Frontfarbe Weiß, Griff Bügelgriff Edelstahl
inkl. Anschluss für Absaugung

Breite  600 mm
Höhe 2090 mm
Tiefe  550 mm

Richtfabrikat: Hohenloher
oder gleichwertig

angebotenes Fabrikat/Typ: '....................'
einschl. Dicht- und Befestigungsmaterial
komplett liefern und montieren
Menge: 1,000 St

**02.01.42 Gefahrstoffzentrum H5**
Gefahrstoffzentrum H5
Abmessungen 600 x 650 mm,
Tür voll rechts

Richtfabrikat: Hohenloher
oder gleichwertig

angebotenes Fabrikat/Typ: '....................'
einschl. Dicht- und Befestigungsmaterial
komplett liefern und montieren
Menge: 1,000 St

**02.01.43 Gefahrstoffunterschrank DÜ (G90)**
Gefahrstoffunterschrank DÜ (G90)
Feuerbeständiger Gefahrstoffunterschrank (G 90)
zur Lagerung von brennbaren Flüssigkeiten,
1 Schublade mit Schließzylinder,
Bodenwanne und Lochblecheinsatz Stahlblech,
Innenmaß B / H / T = 461 / 480 / 363 mm,
Außenmaß B /H / T = 558 / 643 / 495 mm,
Abluftstutzen in der Rückwand Ø = 75 mm,
Erdungsanschluss an der Rückwand,
Korpus Stahlblech weiß RAL 9010

inkl. Transportwegbesichtigung "Düperthal"

Richtfabrikat: Hohenloher
oder gleichwertig

angebotenes Fabrikat/Typ: '....................'
einschl. Dicht- und Befestigungsmaterial
komplett liefern und montieren
Menge: 1,000 St

**02.01.44 Glasauflage 2-stufig - Breite 900 mm**
Glasauflage 2-stufig - Breite 900 mm
für Stufeneinsatz B x T x D = 860 x 487 x 6 mm,
3-teilig T= 215mm + 126mm + 146mm

Richtfabrikat: Hohenloher
oder gleichwertig

angebotenes Fabrikat/Typ: '....................'
einschl. Dicht- und Befestigungsmaterial
komplett liefern und montieren
Menge: 3,000 St

**02.01.45 Hochschrank 600 x 2090 x 550 mm**
Hochschrank 600 x 2090 x 550 mm
als Chemikalienschrank
Innenausstattung Fachboden fest 3x
Frontausführung Tür voll rechts
Schließung einzeln, gleichschließend Nr.01
Frontfarbe Weiß, Griff Bügelgriff Edelstahl
inkl. Anschluss für Absaugung

Breite  600 mm
Höhe 2090 mm
Tiefe  550 mm

Richtfabrikat: Hohenloher
oder gleichwertig

angebotenes Fabrikat/Typ: '....................'
einschl. Dicht- und Befestigungsmaterial
komplett liefern und montieren
Menge: 1,000 St

**02.01.46 Glasauflage für Fachboden Giftfach**
Glasauflage für Fachboden Giftfach
B x T x D = 538 x 288 x 6 mm,
SR weiss,
Spiegelrohrglas Kanten poliert

Richtfabrikat: Hohenloher
oder gleichwertig

angebotenes Fabrikat/Typ: '....................'
einschl. Dicht- und Befestigungsmaterial
komplett liefern und montieren
Menge: 3,000 St

**02.01.47 Stufeneinsatz für Fachböden, 2-stufig**
Stufeneinsatz für Fachböden, 2-stufig
passend für Schrank B/T = 900/550 mm,
Format Stufe 1: B/H/T = 860/64/127 mm,
Format Stufe 2: B/H/T = 860/64/146 mm,
Gesamtformat B/H/T = 860/128/270 mm,
02_Farbe/Mat Holz: B2 Weiß,
01_Farbe/Mat Metall: Standard

Richtfabrikat: Hohenloher
oder gleichwertig

angebotenes Fabrikat/Typ: '....................'
einschl. Dicht- und Befestigungsmaterial
komplett liefern und montieren
Menge: 3,000 St

**02.01.48 Druckgasflaschenschrank DÜ 600 (G90)**
Druckgasflaschenschrank DÜ 600 (G90)
Feuerbeständige Ausführung rechts,
zur Lagerung von max. 2 Druckgasflaschen à 10 l,
1 Flügeltür mit Schließung, mit integrierter
Montageschiene und Einrollrampe für Druckgasflasche,
Abluftstutzen im Schrankdach Ø = 75 mm,
Erdungsanschluss an der Rückwand,
Korpus Stahlblech weiß RAL 9010,
Gewicht ca. 350 kg,
Abmessung ca.  B / H /T = 595 / 2070 / 610 mm
Flaschenhalter einseitig,
Frontausführung Tür voll rechts

Richtfabrikat: Düperthal
oder gleichwertig

angebotenes Fabrikat/Typ: '....................'
einschl. Dicht- und Befestigungsmaterial
komplett liefern und montieren
Menge: 1,000 St

**02.01.49 Gasflaschenwagen**
Gasflaschenwagen
Transportwagen für 1x Druckgasflasche 10 Liter,
Flaschenhalterung,
passend für die DGF-Schränke, Tragkraft 50 kg,
Farbe Schiefergrau ähnlich RAL 7015 grob strukturiert,
Gewicht ca. 6 kg,
Abmessungen: B x H x T = 280 x 1000 x 320 mm

angebotenes Fabrikat/Typ: '....................'
einschl. Dicht- und Befestigungsmaterial
komplett liefern und montieren
Menge: 1,000 St

**02.01.50 Hochschrank 1200 x 2090 x 550 mm**
Hochschrank 1200 x 2090 x 550 mm
als Chemikalienschrank
Innenausstattung ohne Fachboden
Frontausführung Tür voll links / rechts
Schließung einzeln, gleichschließend Nr.01
Frontfarbe Weiß, Griff Bügelgriff Edelstahl
inkl. Anschluss für Absaugung

Breite 1200 mm
Höhe  2090 mm
Tiefe  550 mm

Richtfabrikat: Hohenloher
oder gleichwertig

angebotenes Fabrikat/Typ: '....................'
einschl. Dicht- und Befestigungsmaterial
komplett liefern und montieren
Menge: 1,000 St

**02.01.51 Fachboden für Hochschrank**
Fachboden für Hochschrank
B x T x D = 1200 x 550
Ausführung: fest

Richtfabrikat: Hohenloher
oder gleichwertig

angebotenes Fabrikat/Typ: '....................'
einschl. Dicht- und Befestigungsmaterial
komplett liefern und montieren
Menge: 4,000 St

**02.01.52 Stufeneinsatz für Fachböden, 2-stufig**
Stufeneinsatz für Fachböden, 2-stufig
passend für Schrank B/T = 1200/550 mm,
Format Stufe 1: B/H/T = 1160/64/127 mm,
Format Stufe 2: B/H/T = 1160/64/146 mm,
Gesamtformat B/H/T = 1160/128/270 mm,
02_Farbe/Mat Holz: B2 Weiß,
01_Farbe/Mat Metall: Standard

Richtfabrikat: Hohenloher
oder gleichwertig

angebotenes Fabrikat/Typ: '....................'
einschl. Dicht- und Befestigungsmaterial
komplett liefern und montieren
Menge: 3,000 St

**02.01.53 Glasauflage 2-stufig Breite 1200 mm**
Glasauflage 2-stufig Breite 1200 mm
für Stufeneinsatz B x T x D = 1160 x 487 x 6 mm,
3- teilig T = 215 mm + 126 mm + 146 mm

Richtfabrikat: Hohenloher
oder gleichwertig

angebotenes Fabrikat/Typ: '....................'
einschl. Dicht- und Befestigungsmaterial
komplett liefern und montieren
Menge: 3,000 St

**02.01.54 Schrank für Kühltechnik**
Schrank für Kühltechnik
1 St. Flügeltür oben und unten,
1 St. freies Fach in der Mitte zum Einbau
eines Standard Kühl- oder Gefrierschranks,
Maße: 600 / 2090 / 600 mm (B / H /T),
Korpusfarbe: Weiß
Frontfarbe Weiß
Tür voll rechts mit Edelstahl Bügelgriff
Schließung einzeln, gleichschließend Nr.02
Inkl. 2 festen Fachböden

Richtfabrikat: Hohenloher
oder gleichwertig

angebotenes Fabrikat/Typ: '....................'
einschl. Dicht- und Befestigungsmaterial
komplett liefern und montieren
Menge: 1,000 St

**02.01.55 Einbaukühlschrank**
Einbaukühlschrank
Einbaukühlschrank
Inhalt: 102 Liter + 16 Liter Gefrierfach,
dekorfähig,
Energieklasse E
B x H x T = 560 x 880  x550 mm

Richtfabrikat: Liebherr
Typ:DRe3901-22
oder gleichwertig

angebotenes Fabrikat/Typ: '....................'
einschl. Dicht- und Befestigungsmaterial
komplett liefern und montieren
Menge: 1,000 St

**02.01.56 Seitenblende hinten 160 / 2090 mm (B / H)**
Seitenblende hinten 160 / 2090 mm (B / H)
für Wandanschluss hinten,
inkl. Sockel anthrazit,
korpusbündige Verblendung, inkl. Montagematerial,
Farbe: Weiß
Abmessung: 160 / 2090 mm (B / H)

Richtfabrikat: Hohenloher
oder gleichwertig

angebotenes Fabrikat/Typ: '....................'
einschl. Dicht- und Befestigungsmaterial
komplett liefern und montieren
Menge: 1,000 St

**02.01.57 Frontblende links / rechts 160 / 2090 mm (B / H)**
Frontblende links / rechts 160 / 2090 mm (B / H)
für Wandanschluss links / rechts,
inkl. Sockel anthrazit,
korpusbündige Verblendung, inkl. Montagematerial,
Farbe: Weiß
Abmessung: 160 / 2090 mm (B / H)

Richtfabrikat: Hohenloher
oder gleichwertig

angebotenes Fabrikat/Typ: '....................'
einschl. Dicht- und Befestigungsmaterial
komplett liefern und montieren
Menge: 1,000 St

*Hinweis: Digestorium*

**02.01.58 Mobiler Abzug**
Mobiler Abzug
Digestorium mit Rundum-Verglasung aus Sicherheitsglas,
Abzugsfunktionsanzeige FAZ,
Maße: 1060 / 1975 / 835 mm (B/H/T),
Arbeitsplatte:
Steinzeug-Verbundplatte mit Polypropylen- Wulstrand,

Gewicht: ca. 180 kg, Anschlusswert: 230 V,
Arbeitshöhe: 900 mm, 2 x Steckdosen 230 V,
Abluft: Abluftstutzen 2 x Ø 90 mm,
Planungsempfehlung: min. 350 m3/h
Ausführung mit Gasanschluss ohne Wasser,
mit Hosenstück für Abluft
inkl. Schließeinheit Rollladen für Abzüge
AeroEM / ES,Schließeinheit + Schließblech.

weiteres inkludiertes Zubehör für 1 St. Wandanschluss:
- 1 St.  wandmontiertes Abluftsystem für mobilen
  Demonstrationsabzug AeroEm,
  Abluftstutzen: 2 x Ø 90 mm
  Panelbestückung: Standard
- 1 St. Panel
- 2 St. Steckdose lichtgrau
- 1 St. Wahlschalter
- 3 St. Blindplatte 50
- 1 St. Sanitär / Sanitärzargemit Gasarmatur Flüssiggas

Richtfabrikat: Hohenloher
Typ:AeroEM
oder gleichwertig

angebotenes Fabrikat/Typ: '....................'
einschl. Dicht- und Befestigungsmaterial
komplett liefern und montieren
Menge: 1,000 St

*Hinweis: Aufbewahrungsschränke*

**02.01.59 Hochschrank 1200 x 2090 x 550 mm**
Hochschrank 1200 x 2090 x 550 mm
Innenausstattung 4x Fachboden ausziehbar
Frontausführung Tür teilverglast links / rechts
Schließung einzeln, gleichschließend Nr.02
Frontfarbe Weiß, Griff Bügelgriff Edelstahl

Breite 1200 mm
Höhe  2090 mm
Tiefe  550 mm

Richtfabrikat: Hohenloher
oder gleichwertig

angebotenes Fabrikat/Typ: '....................'
einschl. Dicht- und Befestigungsmaterial
komplett liefern und montieren
Menge: 5,000 St

**02.01.60 Aufsatzschrank für Hochschrank 1200 mm**
Aufsatzschrank für Hochschrank 1200 mm
Ausführung: mit Flügeltür
1200 / 610 / 550 mm (B/H/T)
Farbe: Weiß
Tür voll links / rechts
1 Fachboden fest mit Einhängeschiene

Richtfabrikat: Hohenloher
oder gleichwertig

angebotenes Fabrikat/Typ: '....................'
einschl. Dicht- und Befestigungsmaterial
komplett liefern und montieren
Menge: 3,000 St

**02.01.61 Anlegeleiter**
Anlegeleiter
mit 2 Paar Einhängehaken,
Material: Aluminium,
Belastbarkeit 150 kg,
Abmessung: B / H = 450 / 2330 mm

Richtfabrikat: Hohenloher
oder gleichwertig

angebotenes Fabrikat/Typ: '....................'
einschl. Dicht- und Befestigungsmaterial
komplett liefern und montieren
Menge: 1,000 St

**02.01.62 Parkschiene Anlegeleiter**
Parkschiene Anlegeleiter
zur Wandmontage.
Halterung zur Aufbewahrung der Anlegeleiter
mit Holzblende und 2 Bügelgriffen aus Edelstahl
zum Einhaken der Leiter

Richtfabrikat: Hohenloher
oder gleichwertig

angebotenes Fabrikat/Typ: '....................'
einschl. Dicht- und Befestigungsmaterial
komplett liefern und montieren
Menge: 1,000 St

*Hinweis: Mobile Tische*

**02.01.63 Ansatztisch 900 x 750 mm**
Ansatztisch 900 x 750 mm
Fußausführung 4 Lenkrollen, davon 2 feststellbar
Set für Verbindung Quer- mit Längszarge, extisch
Ansatztisch:
Tischplatte, AP02_03 Ceradur Weiß
PUR_Wulst, 900 x 750 x 30mm
mit Ablageboden 900/750
Seitenteil LT
Abmessung:
T = 750 mm
H = 900 mm
ME01_15 Weißaluminium gepulvert
Abmessung: T x H x B = 722 x 749 x 25mm
Längszarge 680 mm, Anthrazit in Tischbreite

Richtfabrikat: Hohenloher
Typ:GENIUS
oder gleichwertig

angebotenes Fabrikat/Typ: '....................'
einschl. Dicht- und Befestigungsmaterial
komplett liefern und montieren
Menge: 3,000 St

*Hinweis: Ausführungsbeschreibung Stundenlohn*
***Ausführungsbeschreibung Stundenlohn

Sonstige, z.Zt. der Ausschreibung noch nicht
vorhersehbare Arbeiten,  insbesondere im
Bestandsübergang, die nicht unter den
vorgenannten Losen auszuführen sind, werden auf
Anordnung der Bauleitung gemäß täglichem Nachweis im
Stundenlohn ausgeführt.
Die nachstehend eingesetzten Stundenlöhne
verstehen sich einschl. Fahrgelder, Auslösung, Spesen,
Urlaubsgelder, Schmutzzulagen, Überwachungsleistungen
etc. und sind Festpreise bis zum Ende der Bauzeit bzw.
zur Schlußrechnung.
Das bei den Arbeiten benötigte Löt-, Schweiß- und
Dichtungsmaterial ist ebenfalls einzurechnen.

Alle sonstigen Materialen werden nach den
Einheitspreisen des Angebotes aufgemessen.

Lohnstunden für einen Obermonteur werden nicht
vergütet.

Bei der Preisabfrage dieses Titels handelt es ich um Montagelohnkosten des Nachunternehmers für die NW-Raumausstattung einschl. etwaige Zuschläge durch den AN.

**02.01.64 Monteurstunde**
Monteurstunde

gemäß Ausführungsbeschreibung Stundenlohn
Menge: 1,000 Std

*Hinweis: Ausführungsbeschreibung Revision*
***Ausführungsbeschreibung Revision

Der Auftragnehmer hat nach erfolgter Anlagenerstellung
die Lieferung von nachfolgenden Revisions- und
Bestandsunterlagen auf der Basis von übergebenen
Ausführungsplänen dem  Auftraggeber zur Verfügung
zu stellen.

Revisionspläne:
1.Grundrißpläne 1:50
2.Prinzipschemata
je 3 x als Farbausdruck,
in Stehordner sortiert,

Bestandsunterlagen 3-fach:
1.ausführliche Anlagenbescheibung einschl.
Beschreibung der Funktion der Regelung
dieser Anlagen und ihrer Komponenten
2.Bedienungsanleitung
3.Geräteverzeichnis mit Angabe der Fabrikate
und des Typs mit allen Leistungsdaten je
Gerät
4.Für alle Anlagen und Einzelkomponenten
Unterlagen bzw. Beschreibung des Herstellers mit Maßen, Leistungsdaten,
Kennlinien mit Betriebspunktangabe, Montageanleitung, Betriebsanleitung mit Fehlersuchtabelle, Wartungsanleitung, Garantiekarten, wobei die eingebauten Anlagenteile
in den Herstellerunterlagen eindeutig gekennzeichnet sind,
5.Ersatzteillisten je Anlage mit Adressen der
Hersteller und Telefonnummer der nächsten
Niederlassung,
6.Prüfbücher im Original und 2-fach als Kopie
für Anlagen, Einrichtungen, die behördlichen
Wiederholungsprüfungen unterliegen.
7.Handschriftliche Protokolle über die ihm
Rahmen der Einregulierung vorgenommenen
Messungen,
8.Kopie behördlicher und sonstiger Prüf- und
Abnahmebescheinigungen,
9.Fachbauleitererklärungen, ggf. Schweißzeugnisse, Materialprüfbescheinigungen,
10.Protokolle über durchgeführte Druckprüfungen oder sonstiger Prüfungen

Alle Unterlagen 3-fach in Standordnern mit beschriftetem Rücken und Inhaltsverzeichnis

**02.01.65 Revisions- und Bestandsunterlagen**
Revisions- und Bestandsunterlagen
gemäß Ausführungsbeschreibung Revision
liefern und dem AG überreichen.
Menge: 1,000 psch

**02.01.66 Revisions- und Bestandsunterlagen auf Datenträger**
Revisions- und Bestandsunterlagen auf Datenträger
gemäß Ausführungsbeschreibung Revision
liefern und dem AG überreichen.
Menge: 1,000 psch

**02.01.67 Dienstleistungen / Inbetriebnahme**
Montage / Dienstleistungen / Inbetriebnahme
Anlieferung, Einbringung und Aufstellung aller zuvor
beschriebenen Bauteile inkl. aller elektrischen,
wasser- und
abwasserseitigen Anschlüsse der vorgenannten Anlagen
einschl. Dicht- und Befestigungsmaterial
komplett liefern und montieren.
Menge: 1,000 psch

**02.01.68 Einweisung**
Einweisung
Einweisung des Unterhaltungspersonal des AG in die
Funktions-, und Unterhaltungsbelange der Anlagen.
Die Einweisung findet im Gebäude unter Einbeziehung
eines Probetriebes statt. Eine Erfolgskontrolle ist zu
realisieren. Grundlage der Einweisung sind u.a. die
mängelfreien Bestandsunterlagen und die Übergabe der
Kurzdokumentation für jeden Teilnehmer.

Die gesamte Koordinierung obliegt dem AN. Die Termine
sind frühzeitig mit dem AG abzustimmen. Eine Teilnahme
des AN ist zu ermöglichen.

Lüftungsanlagen
Dauer: 4 Arbeitsstunden (1 Tage)
Teilnehmerzahl AG / Nutzer: bis zu 6 Personen
Menge: 1,000 St

**02.01.69 Wartung**
Wartung der  Lüftungsanlagen:
Einheitspreis für ein Jahr, vereinbarte Laufzeit 4
Jahre!
Anspruch auf Erteilung der Wartungsaufträge für die
verschiedenen Anlagen ist nicht automatisch gegeben.
Die Wartung wird  separat beauftragt.

Wartungsdienst mit 1-maliger Überprüfung und Wartung der Sanitäranlage nach
AMEV (Arbeitskreis Maschinen und
Elektrotechnik staatlicher und kommunaler Verwaltung) neuester Stand.

Im einzelnen sind die Wartungsarbeiten gemäß
AMEV neueste Fassung durchzuführen.

Für die Dauer des Wartungsdienstes hat die Behebung
evtl. Störungen der Lüftungsanlage kostenlos zu
erfolgen, soweit die Störungen auf dieselbigen
zurückzuführen sind (Selbstverschulden und höhere
Gewalt ausgeschlossen). Kosten für Kleinmaterial sind
in der Wartungspauschale mit einzukalkulieren.

Ersatzteile werden verrechnet, soweit diese nicht unter
die Gewährleistungspflicht fallen. Der Wartungsdienst
beginnt mit dem Tag der separaten Beauftragung.

Die Beauftragung der Wartungsarbeiten unterliegt nicht
der Bindefrist dieses Angebotes
Menge: 4,000 St
